# Torreta para fijación de 1 antena, serie 180 "FRINGE", de 4,15 m de altura

- Propiedad del archivo: CYPE INGENIEROS, S.A.
- Formato: FIEBDC-3/2002
- Divisa: EUR
- Costes indirectos: 3.00 %
- IVA: 21.00 %

## I Instalaciones

### IA Audiovisuales

#### IAA Red de cables coaxiales

**IAA032** Ud Torreta para fijación de 1 antena, serie 180 "FRINGE", de 4,15 m de altura.
Suministro e instalación de torreta para fijación de 1 antena, serie 180 "FRINGE", de 4,15 m de altura. Incluso anclajes y cuantos accesorios sean necesarios para su correcta instalación.
Incluye: Replanteo. Montaje.
Criterio de medición de proyecto: Número de unidades previstas, según documentación gráfica de Proyecto.
Criterio de medición de obra: Se medirá el número de unidades realmente ejecutadas según especificaciones de Proyecto.

| Código | Ud | Descripción | Rendimiento | Precio | Importe |
|---|---|---|---|---|---|
| mt40saf010jj | Ud | Mástil de antena de 1,65 m de alto, para unión por enchufe, modelo MT35G "FRINGE", fabricado con tubo de acero de 35 mm de diámetro y 1,5 mm de espesor, con tratamiento anticorrosión, incluso accesorios. (material) | 1.000 | 10.90 | 10.90 |
| mt40saf030l | Ud | Tramo superior de 2,5 m de alto y sección triangular de 180 mm de lado, para unión por enchufe, serie 180, modelo TO4E "FRINGE", fabricado con tubo de acero de 20 mm de diámetro y celosía de acero de 7 mm de espesor, con tratamiento anticorrosión, para formación de torreta de sujeción de antena y accesorios. (material) | 1.000 | 97.90 | 97.90 |
| mt40saf031m | Ud | Placa base rígida, cuadrada, para soldar o atornillar, serie 180, modelo TOBP "FRINGE", para fijación de tramo de sección triangular mediante unión por enchufe, incluso accesorios de fijación. (material) | 1.000 | 13.55 | 13.55 |
| mt40saf040a | m | Cable de acero de 2 mm de diámetro, para grupo de vientos de sujeción de torreta, incluso placa base, herrajes y tensores. (material) | 9.000 | 1.11 | 9.99 |
| mo001 | h | Oficial 1ª instalador de telecomunicaciones. (mano de obra) | 3.513 | 17.82 | 62.60 |
| mo056 | h | Ayudante instalador de telecomunicaciones. (mano de obra) | 3.513 | 16.10 | 56.56 |
| % | % | Costes directos complementarios | 2 % | 251.50 | 5.03 |
|  |  | Costes directos |  |  | 256.53 |
