# Equipo de cabecera

- Propiedad del archivo: CYPE INGENIEROS, S.A.
- Formato: FIEBDC-3/2002
- Divisa: EUR
- Costes indirectos: 3.00 %
- IVA: 21.00 %

## I Instalaciones

### IA Audiovisuales

#### IAA Red de cables coaxiales

**IAA040** Ud Equipo de cabecera, "FRINGE", formado por: 9 amplificadores monocanal UHF, modelo AZB, de 50 dB de ganancia; 1 amplificador multicanal UHF, modelo AZBD, de 50 dB de ganancia; 1 amplificador FM, modelo AZX; 1 amplificador DAB, modelo AZDAB.
Suministro e instalación de equipo de cabecera, "FRINGE", formado por: 9 amplificadores monocanal UHF, modelo AZB, de 50 dB de ganancia; 1 amplificador multicanal UHF, modelo AZBD, de 50 dB de ganancia; 1 amplificador FM, modelo AZX; 1 amplificador DAB, modelo AZDAB, todos ellos con autoseparación en la entrada y automezcla en la salida (alojados en el RITS o RITU). Incluso fuente de alimentación, soporte, puentes de interconexión, cargas resistivas, distribuidor, mezcladores y cuantos accesorios sean necesarios para su correcta instalación.
Incluye: Montaje, conexionado y comprobación de su correcto funcionamiento.
Criterio de medición de proyecto: Número de unidades previstas, según documentación gráfica de Proyecto.
Criterio de medición de obra: Se medirá el número de unidades realmente ejecutadas según especificaciones de Proyecto.

| Código | Ud | Descripción | Rendimiento | Precio | Importe |
|---|---|---|---|---|---|
| mt40eaf010ob | Ud | Amplificador monocanal UHF, modelo AZB "FRINGE", de 50 dB de ganancia, según UNE-EN 50083-5. (material) | 9.000 | 78.00 | 702.00 |
| mt40eaf010rd | Ud | Amplificador multicanal UHF, para amplificar hasta siete canales adyacentes, modelo AZBD "FRINGE", de 50 dB de ganancia, según UNE-EN 50083-5. (material) | 1.000 | 76.90 | 76.90 |
| mt40eaf010se | Ud | Amplificador FM, modelo AZX "FRINGE", de 36 dB de ganancia, según UNE-EN 50083-5. (material) | 1.000 | 60.00 | 60.00 |
| mt40eaf010xf | Ud | Amplificador DAB, modelo AZDAB "FRINGE", de 50 dB de ganancia, según UNE-EN 50083-5. (material) | 1.000 | 61.00 | 61.00 |
| mt40eaf045h | Ud | Fuente de alimentación, modelo FZ2500 "FRINGE", de 2500 mA de intensidad máxima a 12 Vcc de tensión. (material) | 1.000 | 110.00 | 110.00 |
| mt40eaf102h | Ud | Soporte metálico, modelo CH16 "FRINGE", con capacidad para 16 módulos y fuente de alimentación. (material) | 1.000 | 37.90 | 37.90 |
| mt40eaf110b | Ud | Puente de interconexión, modelo UZ "FRINGE". (material) | 22.000 | 2.95 | 64.90 |
| mt40eaf100b | Ud | Carga resistiva de 75 Ohm, modelo RTZ "FRINGE", para cierre. (material) | 6.000 | 2.25 | 13.50 |
| mt40irf023z | Ud | Distribuidor de 5-2400 MHz de 2 salidas, modelo DIF2 "FRINGE", de 4 dB de pérdidas de inserción a 850 MHz y 5 dB de pérdidas de inserción a 2150 MHz, con conectores tipo "F". (material) | 1.000 | 3.88 | 3.88 |
| mt40irf024b | Ud | Mezclador de TV y FI, de 2 entradas, modelo SDMXI "FRINGE", de 1,5 dB de pérdidas de inserción de TV y 2,3 dB de pérdidas de inserción de FI, con conectores tipo "F". (material) | 2.000 | 5.90 | 11.80 |
| mt40www040 | Ud | Material auxiliar para instalaciones audiovisuales. (material) | 1.000 | 1.20 | 1.20 |
| mo001 | h | Oficial 1ª instalador de telecomunicaciones. (mano de obra) | 2.208 | 17.82 | 39.35 |
| mo056 | h | Ayudante instalador de telecomunicaciones. (mano de obra) | 2.208 | 16.10 | 35.55 |
| % | % | Costes directos complementarios | 2 % | 1217.98 | 24.36 |
|  |  | Costes directos |  |  | 1242.34 |
