# Soporte en U, de pared o barandilla, modelo SPB6 "FRINGE", de 35 mm de diámetro

- Propiedad del archivo: CYPE INGENIEROS, S.A.
- Formato: FIEBDC-3/2002
- Divisa: EUR
- Costes indirectos: 3.00 %
- IVA: 21.00 %

## I Instalaciones

### IA Audiovisuales

#### IAA Red de cables coaxiales

**IAA033** Ud Soporte en U, de pared o barandilla, modelo SPB6 "FRINGE", de 35 mm de diámetro.
Suministro e instalación de soporte en U, de pared o barandilla, modelo SPB6 "FRINGE", de 35 mm de diámetro, con elementos de fijación. Incluso anclajes y cuantos accesorios sean necesarios para su correcta instalación.
Incluye: Replanteo. Colocación del soporte.
Criterio de medición de proyecto: Número de unidades previstas, según documentación gráfica de Proyecto.
Criterio de medición de obra: Se medirá el número de unidades realmente ejecutadas según especificaciones de Proyecto.

| Código | Ud | Descripción | Rendimiento | Precio | Importe |
|---|---|---|---|---|---|
| mt40apf034b | Ud | Soporte en U, de pared o barandilla, modelo SPB6 "FRINGE", de 35 mm de diámetro, con elementos de fijación. (material) | 1.000 | 15.30 | 15.30 |
| mo001 | h | Oficial 1ª instalador de telecomunicaciones. (mano de obra) | 0.537 | 17.82 | 9.57 |
| mo056 | h | Ayudante instalador de telecomunicaciones. (mano de obra) | 0.537 | 16.10 | 8.65 |
| % | % | Costes directos complementarios | 2 % | 33.52 | 0.67 |
|  |  | Costes directos |  |  | 34.19 |
