# Soporte articulado en L, de pared o techo, modelo SPLP "FRINGE", de 40 mm de diámetro

- Propiedad del archivo: CYPE INGENIEROS, S.A.
- Formato: FIEBDC-3/2002
- Divisa: EUR
- Costes indirectos: 3.00 %
- IVA: 21.00 %

## I Instalaciones

### IA Audiovisuales

#### IAA Red de cables coaxiales

**IAA033** Ud Soporte articulado en L, de pared o techo, modelo SPLP "FRINGE", de 40 mm de diámetro.
Suministro e instalación de soporte articulado en L, de pared o techo, modelo SPLP "FRINGE", de 40 mm de diámetro, con base de fijación. Incluso anclajes y cuantos accesorios sean necesarios para su correcta instalación.
Incluye: Replanteo. Colocación del soporte.
Criterio de medición de proyecto: Número de unidades previstas, según documentación gráfica de Proyecto.
Criterio de medición de obra: Se medirá el número de unidades realmente ejecutadas según especificaciones de Proyecto.

| Código | Ud | Descripción | Rendimiento | Precio | Importe |
|---|---|---|---|---|---|
| mt40apf030e | Ud | Soporte articulado en L, de pared o techo, modelo SPLP "FRINGE", de 40 mm de diámetro, con base de fijación. (material) | 1.000 | 32.80 | 32.80 |
| mo001 | h | Oficial 1ª instalador de telecomunicaciones. (mano de obra) | 0.537 | 17.82 | 9.57 |
| mo056 | h | Ayudante instalador de telecomunicaciones. (mano de obra) | 0.537 | 16.10 | 8.65 |
| % | % | Costes directos complementarios | 2 % | 51.02 | 1.02 |
|  |  | Costes directos |  |  | 52.04 |
