# Antena exterior FM, circular, para captación de señales de radiodifusión sonora analógica procedentes de emisiones terrenales, modelo B2R1FM "FRINGE", de 1 dB de ganancia

- Propiedad del archivo: CYPE INGENIEROS, S.A.
- Formato: FIEBDC-3/2002
- Divisa: EUR
- Costes indirectos: 3.00 %
- IVA: 21.00 %

## I Instalaciones

### IA Audiovisuales

#### IAA Red de cables coaxiales

**IAA034** Ud Antena exterior FM, circular, para captación de señales de radiodifusión sonora analógica procedentes de emisiones terrenales, modelo B2R1FM "FRINGE", de 1 dB de ganancia.
Suministro e instalación de antena exterior FM, circular, para captación de señales de radiodifusión sonora analógica procedentes de emisiones terrenales, modelo B2R1FM "FRINGE", de 1 dB de ganancia y 500 mm de longitud. Incluso anclajes y cuantos accesorios sean necesarios para su correcta instalación.
Incluye: Replanteo. Montaje, conexionado y comprobación de su correcto funcionamiento.
Criterio de medición de proyecto: Número de unidades previstas, según documentación gráfica de Proyecto.
Criterio de medición de obra: Se medirá el número de unidades realmente ejecutadas según especificaciones de Proyecto.

| Código | Ud | Descripción | Rendimiento | Precio | Importe |
|---|---|---|---|---|---|
| mt40ecf010h | Ud | Antena exterior FM, circular, para captación de señales de radiodifusión sonora analógica procedentes de emisiones terrenales, modelo B2R1FM "FRINGE", de 1 dB de ganancia y 500 mm de longitud. (material) | 1.000 | 18.18 | 18.18 |
| mo001 | h | Oficial 1ª instalador de telecomunicaciones. (mano de obra) | 0.537 | 17.82 | 9.57 |
| mo056 | h | Ayudante instalador de telecomunicaciones. (mano de obra) | 0.537 | 16.10 | 8.65 |
| % | % | Costes directos complementarios | 2 % | 36.40 | 0.73 |
|  |  | Costes directos |  |  | 37.13 |
