# Antena parabólica Off-Set fija formada por reflector parabólico, de acero electrozincado, modelo SAF6F "FRINGE", de 60 cm de diámetro, con conversor LNB universal, modelo SLUD "FRINGE"

- Propiedad del archivo: CYPE INGENIEROS, S.A.
- Formato: FIEBDC-3/2002
- Divisa: EUR
- Costes indirectos: 3.00 %
- IVA: 21.00 %

## I Instalaciones

### IA Audiovisuales

#### IAA Red de cables coaxiales

**IAA036** Ud Antena parabólica Off-Set fija formada por reflector parabólico, de acero electrozincado, modelo SAF6F "FRINGE", de 60 cm de diámetro, con conversor LNB universal, modelo SLUD "FRINGE".
Suministro e instalación de antena parabólica Off-Set fija formada por reflector parabólico, de acero electrozincado, acabado con pintura poliéster color blanco, modelo SAF6F "FRINGE", de 60 cm de diámetro, ancho de banda de 10,7 a 12,75 GHz, con conversor LNB universal, modelo SLUD "FRINGE", de 50 dB de ganancia. Incluso anclajes y cuantos accesorios sean necesarios para su correcta instalación.
Incluye: Replanteo. Montaje, conexionado y comprobación de su correcto funcionamiento.
Criterio de medición de proyecto: Número de unidades previstas, según documentación gráfica de Proyecto.
Criterio de medición de obra: Se medirá el número de unidades realmente ejecutadas según especificaciones de Proyecto.

| Código | Ud | Descripción | Rendimiento | Precio | Importe |
|---|---|---|---|---|---|
| mt40apf020j | Ud | Reflector parabólico, de acero electrozincado, acabado con pintura poliéster color blanco, modelo SAF6F "FRINGE", de 60 cm de diámetro, ancho de banda de 10,7 a 12,75 GHz. (material) | 1.000 | 22.00 | 22.00 |
| mt40apf025e | Ud | Conversor LNB universal, modelo SLUD "FRINGE", de 50 dB de ganancia. (material) | 1.000 | 11.00 | 11.00 |
| mo001 | h | Oficial 1ª instalador de telecomunicaciones. (mano de obra) | 0.751 | 17.82 | 13.38 |
| mo056 | h | Ayudante instalador de telecomunicaciones. (mano de obra) | 0.751 | 16.10 | 12.09 |
| % | % | Costes directos complementarios | 2 % | 58.47 | 1.17 |
|  |  | Costes directos |  |  | 59.64 |
