# Amplificador de mástil, de 3 entradas, BI/FM/BIII-UHF-FI, modelo AMB316 "FRINGE"

- Propiedad del archivo: CYPE INGENIEROS, S.A.
- Formato: FIEBDC-3/2002
- Divisa: EUR
- Costes indirectos: 3.00 %
- IVA: 21.00 %

## I Instalaciones

### IA Audiovisuales

#### IAA Red de cables coaxiales

**IAA039** Ud Amplificador de mástil, de 3 entradas, BI/FM/BIII-UHF-FI, modelo AMB316 "FRINGE".
Suministro e instalación de amplificador de mástil, de 3 entradas, BI/FM/BIII-UHF-FI, modelo AMB316 "FRINGE", de 35 dB de ganancia máxima. Incluso fuente de alimentación, carga resistiva y cuantos accesorios sean necesarios para su correcta instalación.
Incluye: Montaje, conexionado y comprobación de su correcto funcionamiento.
Criterio de medición de proyecto: Número de unidades previstas, según documentación gráfica de Proyecto.
Criterio de medición de obra: Se medirá el número de unidades realmente ejecutadas según especificaciones de Proyecto.

| Código | Ud | Descripción | Rendimiento | Precio | Importe |
|---|---|---|---|---|---|
| mt40eaf011b | Ud | Amplificador de mástil, de 3 entradas, BI/FM/BIII-UHF-FI, modelo AMB316 "FRINGE", de 35 dB de ganancia máxima, con caja de protección de ABS, incluso conectores tipo "F". (material) | 1.000 | 30.90 | 30.90 |
| mt40eaf040l | Ud | Fuente de alimentación, de una salida, modelo FP300 "FRINGE", de 250 mA de intensidad máxima a 18 Vcc de tensión. (material) | 1.000 | 22.00 | 22.00 |
| mt40eaf100b | Ud | Carga resistiva de 75 Ohm, modelo RTZ "FRINGE", para cierre. (material) | 1.000 | 2.25 | 2.25 |
| mt40www040 | Ud | Material auxiliar para instalaciones audiovisuales. (material) | 1.000 | 1.20 | 1.20 |
| mo001 | h | Oficial 1ª instalador de telecomunicaciones. (mano de obra) | 0.537 | 17.82 | 9.57 |
| mo056 | h | Ayudante instalador de telecomunicaciones. (mano de obra) | 0.537 | 16.10 | 8.65 |
| % | % | Costes directos complementarios | 2 % | 74.57 | 1.49 |
|  |  | Costes directos |  |  | 76.06 |
