# Amplificador de 5-862 MHz con vía de retorno activa, de 150x150x55 mm

- Propiedad del archivo: CYPE INGENIEROS, S.A.
- Formato: FIEBDC-3/2002
- Divisa: EUR
- Costes indirectos: 3.00 %
- IVA: 21.00 %

## I Instalaciones

### IA Audiovisuales

#### IAA Red de cables coaxiales

**IAA090** Ud Amplificador de 5-862 MHz con vía de retorno activa, de 150x150x55 mm.
Suministro e instalación de amplificador de 5-862 MHz con vía de retorno activa, de 150x150x55 mm, vía directa de 86-862 MHz, de 30 dB de ganancia y 118 dBµV de tensión máxima de salida, y vía de retorno de 5-66 MHz, de 12 dB de ganancia y 116 dBµV de tensión máxima de salida.
Incluye: Colocación del amplificador. Conexionado y comprobación de su correcto funcionamiento.
Criterio de medición de proyecto: Número de unidades previstas, según documentación gráfica de Proyecto.
Criterio de medición de obra: Se medirá el número de unidades realmente ejecutadas según especificaciones de Proyecto.

| Código | Ud | Descripción | Rendimiento | Precio | Importe |
|---|---|---|---|---|---|
| mt40eca200a | Ud | Amplificador de 5-862 MHz con vía de retorno activa, de 150x150x55 mm, vía directa de 86-862 MHz, de 30 dB de ganancia y 118 dBµV de tensión máxima de salida, y vía de retorno de 5-66 MHz, de 12 dB de ganancia y 116 dBµV de tensión máxima de salida, con ajuste continuo de ganancia y pendiente, y conectores tipo "F". (material) | 1.000 | 200.79 | 200.79 |
| mo001 | h | Oficial 1ª instalador de telecomunicaciones. (mano de obra) | 0.215 | 17.82 | 3.83 |
| mo056 | h | Ayudante instalador de telecomunicaciones. (mano de obra) | 0.215 | 16.10 | 3.46 |
| % | % | Costes directos complementarios | 2 % | 208.08 | 4.16 |
|  |  | Costes directos |  |  | 212.24 |
