# Cable coaxial RG-6 de 75 Ohm, modelo CC1 "FRINGE", con conductor central de cobre de 1,15 mm de diámetro y cubierta exterior de PVC de 6,9 mm de diámetro

- Propiedad del archivo: CYPE INGENIEROS, S.A.
- Formato: FIEBDC-3/2002
- Divisa: EUR
- Costes indirectos: 3.00 %
- IVA: 21.00 %

## I Instalaciones

### IA Audiovisuales

#### IAA Red de cables coaxiales

**IAA100** m Cable coaxial RG-6 de 75 Ohm, modelo CC1 "FRINGE", con conductor central de cobre de 1,15 mm de diámetro y cubierta exterior de PVC de 6,9 mm de diámetro.
Suministro e instalación de cable coaxial RG-6 de 75 Ohm de impedancia característica media, modelo CC1 "FRINGE", con conductor central de cobre de 1,15 mm de diámetro, dieléctrico de polietileno celular, pantalla de cinta de aluminio/polipropileno/aluminio, malla de hilos trenzados de cobre y cubierta exterior de PVC de 6,9 mm de diámetro de color blanco. Incluso accesorios y elementos de sujeción.
Incluye: Tendido de cables.
Criterio de medición de proyecto: Longitud medida según documentación gráfica de Proyecto.
Criterio de medición de obra: Se medirá la longitud realmente ejecutada según especificaciones de Proyecto.

| Código | Ud | Descripción | Rendimiento | Precio | Importe |
|---|---|---|---|---|---|
| mt40cfr010sa | m | Cable coaxial RG-6 de 75 Ohm de impedancia característica media, modelo CC1 "FRINGE", con conductor central de cobre de 1,15 mm de diámetro, dieléctrico de polietileno celular, pantalla de cinta de aluminio/polipropileno/aluminio, malla de hilos trenzados de cobre y cubierta exterior de PVC de 6,9 mm de diámetro de color blanco. (material) | 1.000 | 0.79 | 0.79 |
| mo001 | h | Oficial 1ª instalador de telecomunicaciones. (mano de obra) | 0.016 | 17.82 | 0.29 |
| mo056 | h | Ayudante instalador de telecomunicaciones. (mano de obra) | 0.016 | 16.10 | 0.26 |
| % | % | Costes directos complementarios | 2 % | 1.34 | 0.03 |
|  |  | Costes directos |  |  | 1.37 |
