# Cable coaxial RG-11 de 75 Ohm, modelo CC4 PVC "FRINGE", con conductor central de cobre de 1,7 mm de diámetro y cubierta exterior de PVC de 10,4 mm de diámetro

- Propiedad del archivo: CYPE INGENIEROS, S.A.
- Formato: FIEBDC-3/2002
- Divisa: EUR
- Costes indirectos: 3.00 %
- IVA: 21.00 %

## I Instalaciones

### IA Audiovisuales

#### IAA Red de cables coaxiales

**IAA100** m Cable coaxial RG-11 de 75 Ohm, modelo CC4 PVC "FRINGE", con conductor central de cobre de 1,7 mm de diámetro y cubierta exterior de PVC de 10,4 mm de diámetro.
Suministro e instalación de cable coaxial RG-11 de 75 Ohm de impedancia característica media, modelo CC4 PVC "FRINGE", con conductor central de cobre de 1,7 mm de diámetro, dieléctrico de polietileno expanso, pantalla de cinta de cobre, malla de hilos trenzados de cobre y cubierta exterior de PVC de 10,4 mm de diámetro de color blanco. Incluso accesorios y elementos de sujeción.
Incluye: Tendido de cables.
Criterio de medición de proyecto: Longitud medida según documentación gráfica de Proyecto.
Criterio de medición de obra: Se medirá la longitud realmente ejecutada según especificaciones de Proyecto.

| Código | Ud | Descripción | Rendimiento | Precio | Importe |
|---|---|---|---|---|---|
| mt40cfr010ye | m | Cable coaxial RG-11 de 75 Ohm de impedancia característica media, modelo CC4 PVC "FRINGE", con conductor central de cobre de 1,7 mm de diámetro, dieléctrico de polietileno expanso, pantalla de cinta de cobre, malla de hilos trenzados de cobre y cubierta exterior de PVC de 10,4 mm de diámetro de color blanco. (material) | 1.000 | 2.97 | 2.97 |
| mo001 | h | Oficial 1ª instalador de telecomunicaciones. (mano de obra) | 0.016 | 17.82 | 0.29 |
| mo056 | h | Ayudante instalador de telecomunicaciones. (mano de obra) | 0.016 | 16.10 | 0.26 |
| % | % | Costes directos complementarios | 2 % | 3.52 | 0.07 |
|  |  | Costes directos |  |  | 3.59 |
