# Derivador de 5-2400 MHz, modelo DE2F24 "FRINGE", de 2 derivaciones y 24 dB de pérdida de derivación

- Propiedad del archivo: CYPE INGENIEROS, S.A.
- Formato: FIEBDC-3/2002
- Divisa: EUR
- Costes indirectos: 3.00 %
- IVA: 21.00 %

## I Instalaciones

### IA Audiovisuales

#### IAA Red de cables coaxiales

**IAA110** Ud Derivador de 5-2400 MHz, modelo DE2F24 "FRINGE", de 2 derivaciones y 24 dB de pérdida de derivación.
Suministro e instalación de derivador de 5-2400 MHz, modelo DE2F24 "FRINGE", de 2 derivaciones y 24 dB de pérdida de derivación, con conectores tipo "F".
Incluye: Colocación del derivador. Conexionado y comprobación de su correcto funcionamiento.
Criterio de medición de proyecto: Número de unidades previstas, según documentación gráfica de Proyecto.
Criterio de medición de obra: Se medirá el número de unidades realmente ejecutadas según especificaciones de Proyecto.

| Código | Ud | Descripción | Rendimiento | Precio | Importe |
|---|---|---|---|---|---|
| mt40edf010yd | Ud | Derivador de 5-2400 MHz, modelo DE2F24 "FRINGE", de 2 derivaciones y 24 dB de pérdida de derivación, con conectores tipo "F". (material) | 1.000 | 4.20 | 4.20 |
| mo001 | h | Oficial 1ª instalador de telecomunicaciones. (mano de obra) | 0.107 | 17.82 | 1.91 |
| mo056 | h | Ayudante instalador de telecomunicaciones. (mano de obra) | 0.107 | 16.10 | 1.72 |
| % | % | Costes directos complementarios | 2 % | 7.83 | 0.16 |
|  |  | Costes directos |  |  | 7.99 |
