# Mástil para fijación de 3 antenas, "FRINGE", de 3 m de altura y 40 mm de diámetro

- Propiedad del archivo: CYPE INGENIEROS, S.A.
- Formato: FIEBDC-3/2002
- Divisa: EUR
- Costes indirectos: 3.00 %
- IVA: 21.00 %

**IAA031** Ud Mástil para fijación de 3 antenas, "FRINGE", de 3 m de altura y 40 mm de diámetro.
Suministro e instalación de mástil para fijación de 3 antenas, "FRINGE", de acero con tratamiento anticorrosión, de 3 m de altura y 40 mm de diámetro. Incluso anclajes y cuantos accesorios sean necesarios para su correcta instalación.
Incluye: Replanteo. Montaje.
Criterio de medición de proyecto: Número de unidades previstas, según documentación gráfica de Proyecto.
Criterio de medición de obra: Se medirá el número de unidades realmente ejecutadas según especificaciones de Proyecto.

| Código | Ud | Descripción | Rendimiento | Precio | Importe |
|---|---|---|---|---|---|
| mt40saf010qm | Ud | Mástil de antena de 3 m de alto, para unión por enchufe, modelo MT40 "FRINGE", fabricado con tubo de acero de 40 mm de diámetro y 1,5 mm de espesor, con tratamiento anticorrosión, incluso accesorios. (material) | 1.000 | 22.50 | 22.50 |
| mt40saf011Md | Ud | Garra de anclaje a obra en L para mástil, para colocación en superficie, modelo BR12L "FRINGE", de 500 mm de longitud y 4 mm de espesor, con abrazadera. (material) | 2.000 | 6.80 | 13.60 |
| mo001 | h | Oficial 1ª instalador de telecomunicaciones. (mano de obra) | 1.181 | 17.82 | 21.05 |
| mo056 | h | Ayudante instalador de telecomunicaciones. (mano de obra) | 1.181 | 16.10 | 19.01 |
| % | % | Costes directos complementarios | 2 % | 76.16 | 1.52 |
|  |  | Costes directos |  |  | 77.68 |
