# Distribuidor de 5-1000 MHz de 2 salidas

- Propiedad del archivo: CYPE INGENIEROS, S.A.
- Formato: FIEBDC-3/2002
- Divisa: EUR
- Costes indirectos: 3.00 %
- IVA: 21.00 %

**IAA115** Ud Distribuidor de 5-1000 MHz de 2 salidas.
Suministro e instalación de distribuidor de 5-1000 MHz de 2 salidas, de 5 dB de pérdidas de inserción.
Incluye: Colocación del distribuidor. Conexionado y comprobación de su correcto funcionamiento.
Criterio de medición de proyecto: Número de unidades previstas, según documentación gráfica de Proyecto.
Criterio de medición de obra: Se medirá el número de unidades realmente ejecutadas según especificaciones de Proyecto.

| Código | Ud | Descripción | Rendimiento | Precio | Importe |
|---|---|---|---|---|---|
| mt40irt023a | Ud | Distribuidor de 5-1000 MHz de 2 salidas, de 5 dB de pérdidas de inserción, con conectores tipo "F". (material) | 1.000 | 6.14 | 6.14 |
| mo001 | h | Oficial 1ª instalador de telecomunicaciones. (mano de obra) | 0.107 | 17.82 | 1.91 |
| mo056 | h | Ayudante instalador de telecomunicaciones. (mano de obra) | 0.107 | 16.10 | 1.72 |
| % | % | Costes directos complementarios | 2 % | 9.77 | 0.20 |
|  |  | Costes directos |  |  | 9.97 |
