# Toma doble, TV-R, de 5-1000 MHz, modelo BPUI "FRINGE"

- Propiedad del archivo: CYPE INGENIEROS, S.A.
- Formato: FIEBDC-3/2002
- Divisa: EUR
- Costes indirectos: 3.00 %
- IVA: 21.00 %

**IAA120** Ud Toma doble, TV-R, de 5-1000 MHz, modelo BPUI "FRINGE".
Suministro e instalación de toma doble, TV-R, de 5-1000 MHz, modelo BPUI "FRINGE", con embellecedor.
Incluye: Montaje, conexionado y comprobación de su correcto funcionamiento.
Criterio de medición de proyecto: Número de unidades previstas, según documentación gráfica de Proyecto.
Criterio de medición de obra: Se medirá el número de unidades realmente ejecutadas según especificaciones de Proyecto.

| Código | Ud | Descripción | Rendimiento | Precio | Importe |
|---|---|---|---|---|---|
| mt40irf050e | Ud | Toma doble, TV-R, de 5-1000 MHz, modelo BPUI "FRINGE", con embellecedor. (material) | 1.000 | 4.76 | 4.76 |
| mo001 | h | Oficial 1ª instalador de telecomunicaciones. (mano de obra) | 0.268 | 17.82 | 4.78 |
| % | % | Costes directos complementarios | 2 % | 9.54 | 0.19 |
|  |  | Costes directos |  |  | 9.73 |
